# Erneuerung der Beleuchtung und Lichtsteuerung
Angebotsaufforderung (GAEB 90, DA83)
Währung: EUR
Auftraggeber: Stadt Münster

## Erneuerung der Beleuchtung und Lichtsteu
Datum: 06.11.25

*Hinweis*
L E I S T U N G S B E S C H R E I B U N G

### 1 Installation und Leuchten

#### 1.1 Demontagen

*Hinweis*
Bemerkung:

Die demontierten Anlagenteile werden Eigentum des
Auftragnehmers.
Sie müssen nach der Demontage sofort aus dem Gebäude
geschafft und abgefahren werden. Das Überprüfen und
Freischalten der Leitungen ist in die Einheitspreise
einzukalkulieren.
Deckenhöhe zwischen ca. 3 - 7 m.

**1.1.10 Stromschienenstrahler demontieren**
Stromschienenstrahler freischalten, demontieren  und
umweltschonend entsorgen.
Abmessung: ca 25x11x8 cm
Menge: 26,000 Stck

**1.1.20 3-Phasensstromschiene demontieren**
3-Phasensstromschiene freischalten, abklemmen,
demontieren  und umweltschonend entsorgen.
Abmessung: ca. 600x35x35 cm.
Menge: 6,000 Stck

**1.1.30 Decken-Anbauleuchte, quadratisch demontieren**
Anbaudleuchte quadratisch freischalten, abklemmen,
demontieren  und umweltschonend entsorgen einschl.
Leuchtstofflampe.
Abmessung: ca. 35x35x7 cm.
Menge: 9,000 Stck

**1.1.40 Decken-Anbauleuchte, rechteckig demontieren**
Anbauleuchte rechteckig freischalten, abklemmen,
demontieren  und umweltschonend entsorgen einschl.
Leuchtmittel.
Abmessung: ca. 150x24x5 cm
Menge: 116,000 Stck

**1.1.50 Pendelleuchte, rechteckig demontieren**
Pendeleuchte rechteckig freischalten, abklemmen,
demontieren  und umweltschonend entsorgen einschl.
Leuchtmittel und Seile.
Abmessung: ca. 150x24x5 cm
Menge: 39,000 Stck

**1.1.60 Decken-Wannenleuchte demontieren**
Anbau-Wannenleuchte freischalten, abklemmen,
demontieren  und  umweltschonend entsorgen einschl.
Leuchtmittel.
Abmessung: ca. 37x13 cm
Menge: 4,000 Stck

**1.1.70 Decken-Anbaudownlight demontieren**
Anbaudownlight freischalten, abklemmen, demontieren
und  umweltschonend entsorgen einschl.
Kompaktleuchtstofflampe.
Durchmesser ca.15 cm.
Menge: 8,000 Stck

**1.1.80 Wand-Anbauleuchte demontieren**
Wand-Anbauleuchte freischalten, abklemmen, demontieren
und  umweltschonend entsorgen.
Abmessung: ca. 50x25 cm
Menge: 6,000 Stck

**1.1.90 Lichtsteuerung-Display demontieren**
eingebaute Display zur Lichtsteuerung freischalten,
abklemmen, demontieren  und  umweltschonend entsorgen.
Abmessung: ca.23x15 cm.
Menge: 1,000 Stck

**1.1.100 Demontage Leitungen**
Demontage der alten Leitungen NYM 3x 1 ,5mm² bis 5x
2,5mm²
einschl. fachgerechter Entsorgung.
Menge: 100,000 m

#### 1.2 KNX-System

**1.2.10 Mantelleitung NHXMH 3 x 1,5 mm²**
Mantelleitung NHXMH 3 x 1,5 mm², in Rohr,
Brüstungskanal, Mauerschlitzen, Hohlwänden/ Decken,
Rohboden Decken, Holzbalken und auf Kabelbühnen
eingezogen, liefern, in Teillängen verlegen und mit
einschl. zugelassenem  Material befestigen.
Menge: 90,000 m

**1.2.20 Mantelleitung NHXMH-I 5 x 1,5 mm²**
Mantelleitung NHXMH-I 5 x 1,5 mm²,
wie vor beschrieben liefern und verlegen.
Menge: 60,000 m

**1.2.30 Mantelleitung NHXMH-I 3 x 2,5 mm²**
Mantelleitung NHXMH-I 3 x 2,5 mm²,
wie vor beschrieben liefern und verlegen.
Menge: 90,000 m

**1.2.40 Mantelleitung NHXMH-I 5 x 2,5 mm²**
Mantelleitung NHXMH-I 5 x 2,5 mm²,
wie vor beschrieben liefern und verlegen.
Menge: 100,000 m

**1.2.50 abgeschirmte Busleitung (z. B. 2 x 2 x 0,8 mm Cu, Halogenfrei)**
Installationsbusleitung - Telekommunikationskabel
Menge: 30,000 m

**1.2.60 Überspannungsschutz EIB/KNX-Bus**
Dient dem Überspannungsfeinschutz von KNX-Komponenten.

Fabrikat der Planung: Busch-Jaeger
Typ  : US/E 1

oder gleichwertig

Angebotener Hersteller'

....................................................'
Angebotener Typ'

....................................................'
Menge: 1,000 Stck

**1.2.70 DALI-Gateway, 2fach, REG**
Single-Master DALI Controller nach DALI-2 (EN 62386)
zertifiziert. Das Gerät dient der Ansteuerung von DALI
oder DALI-2 Standard-Teilnehmer.
Ein DALI-Ausgang für max. 64 DALI-Teilnehmer. Die
DALI-Spannungsversorgung ist integriert. Die
Ansteuerung kann pro DALI-Teilnehmer (64), über
Leuchtengruppen (16), gemeinsam im Broadcast oder über
Szenen (16) erfolgen. DALI-Notlichtkonverter nach EN
62386-202, DT1 werden unterstützt.

Signalart: DALI
Anzahl Ausgänge: 2
Anzahl LEDs: 1
Unterstützte Bussysteme: DALI KNX (TP)
Produktreihe: KNX
Software updatebar: Ja
Manuelle Bedienung: Ja
Hilfsspannung AC/DC: 110 ... 230 V AC
Eingangsspannung (Uin): 85 ... 264 V AC

Fabrikat der Planung  : Busch-Jaeger
Typ  : DG/S2.64.1.1

oder gleichwertig

Angebotener Hersteller'

....................................................'
Angebotener Typ'

....................................................'
Menge: 1,000 Stck

**1.2.80 KNX-Touch-Display**
als raumübergreifende Steuer-, Melde-, und
Kontrolleinheit. Zu verwenden als Innerstation Video
für das Türkommunikationssystem Busch-Welcome. Zur
Darstellung und Bedienung von folgenden
KNX-Standardfunktionen: - Schalten - Dimmen -
Schieberegler - Jalousie - RGBW Bedienelement -
Stufenschalter - Szenenschalter - Anzeige-Element -
Audio Bedienelement Mit Szenenfunktion,
Logikfunktionen, Anwesenheitssimulation und
Zeitprogrammen. Funktionen: 480 KNX Bedienelemente
Audio Bedienelement RGB Bedienelement maximal 30 Seiten
80 Stör- und Alarmmeldungen 30 Logik Funktionen 30
Zeitschaltuhren Anwesenheitssimulation für 20
Teilnehmer 10 Szene-Aktoren 1 Objekt RTR Ausgestattet
mit einer Hörschleife zur Einkopplung des Audiosignals
in Hörgeräte. Seitendarstellung mit max. 16
Touchflächen auf einer Seite. Externe
Spannungsversorgung: 20-32 VDC (SELV) oder über
Systemzentrale Busch-Welcome. Verbrauchseinheiten: 15

Fabrikat der Planung  : Busch-Jaeger
Typ  : Busch-SmartTouch 7" (6136/07-811)

oder ähnliches Fabrikat

Angebotener Hersteller'

....................................................'
Angebotener Typ'

....................................................'
Menge: 1,000 Stck

**1.2.90 Unterputz-Montagedose**
Zur Unterputz- und Hohlwandmontage des SmartTouch 7
Zoll 6136/07-811. Winddicht, Einbaumaß Unterputz (H x B
x T): 152 mm x 235 mm x 60 mm, Einbaumaß Hohlwand (H x
B x T): 146 mm x 227 mm x 50 mm, Maße (H x B x T):
155,58 mm x 237,68 mm x 52 mm, Halogenfrei.

Fabrikat der Planung  : Busch-Jaeger
Typ  : 6136/07 UP

oder ähnliches Fabrikat

Angebotener Hersteller'

....................................................'
Angebotener Typ'

....................................................'
Menge: 1,000 Stck

**1.2.100 Netzteil, REG 2500 mA SELV**
Nennspannung: 230 V, +10 % / -15 %
Ausgangsspannung: 24 V-, +1 % / -1 %
Nennfrequenz: 50 Hz / 60 Hz
Nennstrom: 2500 mA
Maße (H x B x T): 90 mm x 72 mm x 64 mm
Teilungseinheit: 4
Teilungseinheiten: 4
Einbautiefe: 68 mm

Fabrikat der Planung  : Busch-Jaeger
Typ  : 6358-101

oder ähnliches Fabrikat

Angebotener Hersteller'

....................................................'
Angebotener Typ'

....................................................'
Menge: 1,000 Stck

**1.2.110 Programmierung und Inbetriebnahme**
vorausgesetzt alle Anlagenteile sind programmiert und
betriebsbereit, in Zusammenarbeit mit dem Hersteller
der Anlage, Prüfprotokoll, ausführliche Einweisung des
Bedienungspersonals, einschl. Übergabe der Bedienungs
und Montageanleitungen und der Revisionsunterlagen in
2-facher Ausfertigung.
Menge: 1,000 psch

**1.2.120 Einweisung und Übergabe**
der EIB-Anlage an den Betreiber mit der dazugehörigen
Dokumentation.
Menge: 1,000 psch

**1.2.130 Dokumentation**
mit Hilfe der EIB Tool Software (ETS):
- Vergabe der Zuordnungen und Systemparameter
- Lageplan mit eingezeichneten Busgeräten (Sensoren,
Aktoren, Systemgeräte, usw.)
- Gerätestückliste mit Adressen und Funktionen
- Ansichtszeichnungen der Verteilungen
- Übersichtsschema der Bustopologie
- Kopie der Dateibank "Projekt".db sowie als Export als
pr4-File nach Projektierung auf Datenträger
Alle Unterlagen in 1-facher Ausfertigung sowie auf
USB-Stick in Ordner übergeben.
Menge: 1,000 psch

#### 1.3 Leuchten

**1.3.10 L1: Decken-Anbauleuchte LED, rechteckig**
Stahlblechgehäuse pulverlackiert rechteckiger
Querschnitt, Gehäusefarbe verkehrsweiß RAL 9016;
Mikroprismenscheibe, Lichtverteilung direkt strahlend
mittels Diffusor micro-prismatisch aus PMMA, Homogene
Lichtverteilung. Geeignet für Bildschirmarbeitsplätze,
rundumentblendet 65° < 3000 cd/m² nach aktueller Norm
DIN-EN 12464-1.

Abmessungen (LxBxH): ca. 1548mm x 239mm x 62mm
Bestückung: LED, Farbwiedergabe/Lichtfarbe CRI = 80 /
3000K
LED-Lebensdauer: 100000h L80/B10 (Tq 25°C), 50000h
L90/B50 (Tq 25°C)
Bemessungslichtstrom: min. 4200lm
Leuchten Lichtausbeute: min.125lm/W
Betriebsgerät: Elektronischer Treiber DALI2 (1 Stück)
Systemleistung: ca. 34W
Netzspannung: 230V

Fabrikat der Planung:  Regiolux
Type:  alevo-AVAMP/1500-240 LED 4200 830
DALI2 vw RAL 9016 (65711016170)

oder gleichwertig

Angebotener
Hersteller'

....................................................'
Typ'

....................................................'

liefern und betriebsfertig montieren
Menge: 116,000 Stck

**1.3.20 L2: Pendelleuchte LED, rechteckig**
Stahlblechgehäuse pulverlackiert; rechteckiger
Querschnitt; Gehäusefarbe verkehrsweiß RAL 9016;
Mikroprismenscheibe, Lichtverteilung direkt/indirekt
strahlend mittels Diffusor micro-prismatisch aus PMMA,
Homogene Lichtverteilung; Entblendung durch
Mikroprismenscheibe, Geeignet für
Bildschirmarbeitsplätze, rundumentblendet 65° < 3000
cd/m² nach aktueller Norm DIN-EN 12464-1. Elektrischer
Anschluss über integrierte weiße Anschlussleitung
5x0,75mm², Länge 1900mm, Leitungsenden abgemantelt.
Komplettes höhenverstellbares Pendel-Set im
Lieferumfang enthalten.

Abmessungen (LxBxH): ca. 1548mm x 239mm x 55mm
Bestückung: LED, Farbwiedergabe/Lichtfarbe CRI = 80 /
3000K
LED-Lebensdauer: 70000h L80/B10 (Tq 25°C), 50000h
L90/B50 (Tq 25°C)
Bemessungslichtstrom: min. 6480lm
Leuchten Lichtausbeute: min. 129lm/W
Betriebsgerät: Elektronischer Treiber DALI2 (1 Stück)
Systemleistung: ca. 50W
Netzspannung: 230V
Netzfrequenz: 50Hz

Fabrikat der Planung:  Regiolux
Type:  alevo-AVHIMP/1500-240 LED  6400 830
DALI2 vw RAL 9016 (65721016170)

oder gleichwertig

Angebotener
Hersteller'

....................................................'
Typ'

....................................................'

liefern und betriebsfertig montieren
Menge: 39,000 Stck

**1.3.30 L3: Decken-Einbaudownlight LED, rund**
LED-Einbaudownlight, rundes, ø 105 mm, H 78 mm,
Deckenausschnitt ø 95 mm, Einbautiefe in Holz: 128 mm,
Gehäusefarbe: weiß,  IP20, Abstrahlwinkel: 60°, UGR<19,
Blendenfarbe: weiß, durch Endverbraucher austauschbare
LED-Lampe: GH36d-5 B40/50 CXM-14 Lux G5, CRI 90, 3000
K, 962lm|7,3W|131lm/W @200mA - 1416lm|11,2W|127lm/W
@300mA - 1858lm|15W|124lm/W @400mA (max.), flickerfrei
und blendarm Inkl. Dali-Treiber.

Fabrikat der Planung: Architech
Type:  ARDLR105W60W-930 Dali

oder gleichwertig

 Angebotener
Hersteller'

....................................................'
Typ'

....................................................'

liefern und betriebsfertig montieren
Menge: 36,000 Stck

**1.3.40 L4: Stromschienen-Strahler LED**
3-Phasen-LED-Stromschienen-Strahler, Systemleistung
28W, 36V, 700mA, LED: Citizen, CRI 90, CCT 3000K,
2700lm, Abstrahlwinkel 45°, Rahmen/Gehäuse: weiß,
Zweitrefl.: schwarz, Höhe: 200mm, Maße: Ø90mm,
Ausschnitt: , IP 20, 5 Jahre Garantie, Zertifikate:
CE/CB einstellbar, schaltbar, flickerfrei und blendarm.

Fabrikat der Planung: NEKO
Type:  PUM1-9304528F-WB

oder gleichwertig

 Angebotener
Hersteller'

....................................................'
Typ'

....................................................'

liefern und betriebsfertig montieren
Menge: 12,000 Stck

**1.3.50 L4D: Stromschienen-Strahler LED Dali**
3-Phasen-LED-Stromschienen-Strahler, Systemleistung
28W, 36V, 700mA, LED: Citizen, CRI 90, CCT 3000K,
2700lm, Abstrahlwinkel 45°, Rahmen/Gehäuse: weiß,
Zweitrefl.: schwarz, Höhe: 200mm, Maße: Ø90mm,
Ausschnitt: , IP 20, 5 Jahre Garantie, Zertifikate:
CE/CB, einstellbar, Dali-dimmbar, flickerfrei und
blendarm.

Fabrikat der Planung: NEKO
Type:  PUM1-9304528D-WB

oder gleichwertig

 Angebotener
Hersteller'

....................................................'
Typ'

....................................................'

liefern und betriebsfertig montieren
Menge: 16,000 Stck

**1.3.60 S1: 3-Phasenstromschienen Dali**
für v. g. Stromschienen-Strahler LED Dali.
3-Phasen-Stromschienensystems mit DALI-Funktionalität
für Deckenanbau. Stromschiene, Länge 6.000 mm,
Profilabmessungen ca. 6000 × 31,5 × 32,5 mm, Farbe:
weiß.
System komplett inklusive Längsverbinder, Endkappe und
Endeinspeiser. Geeignet zur Aufnahme von LED-Strahlern.

Fabrikat der Planung: Global
Type:  3-Phasen-Stromschienensystem DALI

oder gleichwertig

 Angebotener
Hersteller'

....................................................'
Typ'

....................................................'

liefern und betriebsfertig montieren
Menge: 4,000 Stck

**1.3.70 L5: Decken-Wannenleuchte LED, rund**
Wannenleuchte, Rundes Leuchtengehäuse aus tiefgezogenem
Stahlblech; Gehäusefarbe verkehrsweiß RAL 9016;
Lichtverteilung direkt/indirekt strahlend mittels
Diffusor opal aus Acrylglas, matter, glatter
Oberfläche; Runde bombierte Acrylglaswanne. 65° < 3000
cd/m² nach aktueller Norm DIN-EN 12464-1.
Abmessungen (DxH): ca. 373mm x 125mm
Bestückung: LED, Farbwiedergabe/Lichtfarbe CRI = 80 /
3000K
LED-Lebensdauer: 50000h L80/B10 (Tq 25°C)
Bemessungslichtstrom: min. 2143lm
Leuchten Lichtausbeute: min. 116lm/W
Betriebsgerät: Elektronischer Treiber (1 Stück)
Systemleistung: 18W
Netzspannung: 230V
Netzfrequenz: 50Hz

Fabrikat der Planung:  Regiolux
Type:  WBLR/400 LED  2100 830 ET vw RAL  9016
(25310124110)

oder gleichwertig

Angebotener
Hersteller'

....................................................'
Typ'

....................................................'

liefern und betriebsfertig montieren
Menge: 4,000 Stck

**1.3.80 L6: Decken-Anbaudownlight LED, rund**
Deckenleuchte Opal I 150-215 CL D 150 mm, L 215 mm, MP,
4 x LED warmweiß, durch Fachkundige austauschbar,
2036lm, 17,5W, 116 lm/W, 830, > 70.000 h L80 B10,
Steckkontakt, Konverter 350mA nicht dimmbar integriert,
0/50/60 Hz (AC/DC), 100.000 h, durch Fachkundige
austauschbar, IP20/I, Anschluss max. 3 * 2,5 mm2,
Opalüberfangglas matt, Oberfläche Metall
pulverbeschichtet, Farbe weiß Feinstruktur, Normteile
verzinkt

Fabrikat der Planung:  Betalumen
Type:  2/3865.498.04350wwMPom

oder gleichwertig

 Angebotener
Hersteller'

....................................................'
Typ'

....................................................'

liefern und betriebsfertig montieren
Menge: 8,000 Stck

*Hinweis*
Umrüstung von Bestandsleuchten auf LED

LED-Sanierungseinsatz für bestehende Leuchtengehäuse.

**1.3.90 L7: Lichtträger-LED 14W Wandleuchte, Galerie**
Sonder Lichtträger für eine Direkte Lichtlenkung, LED
14W), Leuchten-Lichtausbeute 110lm/W (_v), Lichtstrom
ca.1540lm (_v)), Ra 80, Lichtfarbe 840, bei einer
Umgebungstemperatur +/-25° C, 50.000h, L80/B10, MacAdam
3SDCM, mit integriertem EBG DALI (LED Technik Zhaga
konform/tauschbar. LED Technik 5 Jahres, Garantie, EBG
kameratauglich/flickerfrei); IP 20, Schutzklasse I, CE
Zeichen, alle elektrischen Einbauteile tragen das ENEC
Zeichen, wärmebeständiges Kabel; Lichtträger aus
verzinktem Stahlblech vorbereitet zum Verschrauben in
einer vorhandenen Leuchte, freistrahlende LED Platinen
Technik LV zusätzlich abgedeckt mit einem opalisierten
Lichtdiffusor. Leuchtenabmessungen: Außen ca. 290 x 150
x 41 mm (L B H). RAL 9016 weiss.

Inkl. Demontage der Bestandsleuchten, demontage und
umweltschonend entsorgen der alten eingebauten
elektrischen Komponenten und wieder Montage der
Bestandsleuchten.

Fabrikat der Planung:  Cohausz
Type:  Lichtträger-DIR-290x150x41mm (SB)

oder gleichwertig

Angebotener
Hersteller'

....................................................'
Typ'

....................................................'

liefern und betriebsfertig montieren
Menge: 6,000 Stck

**1.3.100 L8: Lichtträger-LED 52W Deckenleuchte, GalerieFoyer**
Sonder Lichtträger für eine Direkte Lichtlenkung LED
ca. 52 W (_),  Leuchten-Lichtausbeute ca. 98 lm/W (_v),
Leuchten- Lichtstrom ca. 4700 lm (_v) (in Vergleich
2x36 W TC-L)), Ra 80, Lichtfarbe 840, bei einer
Umgebungstemperatur +/-25° C 50.000h,  80/B10, MacAdam
3SDCM, mit integriertem EBG DALI dimmbar (LED Technik
Zhaga konform/tauschbar. LED Technik 5 Jahres Garantie,
EBG kameratauglich/flickerfrei); IP 20, Schutzklasse I,
CE Zeichen, alle elektrischen Einbauteile tragen das
ENEC Zeichen, wärmebeständiges Kabel; Lichtträger aus
verzinktem Stahlblech vorbereitet zum Verschrauben in
einer vorhandenen Leuchte, freistrahlende LED Platinen
Technik LV. Leuchtenabmessungen: Außen ca.600 x 600 x
75 mm (L B H). Farbe: RAL 9016 weiss.

Inkl. Demontage der Bestandsleuchten, demontage und
umweltschonend entsorgen der alten eingebauten
elektrischen Komponenten und wieder Montage der
Bestandsleuchten.

Fabrikat der Planung:  Cohausz
Type:  LED-Tausch-Lichtträger-LED-  DIR-600x600

oder gleichwertig

 Angebotener
Hersteller'

....................................................'
Typ'

....................................................'

liefern und betriebsfertig montieren
Menge: 9,000 Stck

**1.3.110 LED-Leuchtmittel**
für Lampenfassung E27.
2 Jahre Garantie, Schaltbar, ca. 15W, ca. 1.500lm,
220-240V, 17.000h, Ra 80, 3.000K, Abmessungen ca.
60x118.

Fabrikat der Planung:  Spectrum LED
Type:  LED Birne E27 15W

oder gleichwertig

 Angebotener
Hersteller'

....................................................'
Typ'

....................................................'

liefern und betriebsfertig montieren
Menge: 28,000 Stck

**1.3.120 Dokumentation**
Erstellen von Revisionsunterlagen, bestehend aus:

- Zusammenstellung der technischen Bedienungs-,
  Material- und technischen Datenblätter der Leuchten.
  Wartungsunterlagen in 2-facher Ausfertigung
- Abnahme und Prüfung auf die Wirksamkeit der
geforderten
  Schutzmaßnahmen und des darüber zu erstellenden
  Prüfprotokolls.
  Revision der Ausführungs- und Verteilerpläne  in Form
von
  beigestellten CAD- Grundrisszeichnungen als Datei.
Darstellung aller Leuchten mit genauen Typenangaben in
der  Revisionszeichung pro Geschoss DIN A1.
- Eintragung der Stromkreisnummer und Beschriftung
aller  Endgeräte mit Stromkreisnummer.
- Grundrisszeichnungen, Pläne, Protokolle, Schemata,
Bedieungsanleitungen, Wartungsunterlagen usw.

in 1-fach Papier im Standordner sowie 1-fach als CD im
DWG und PDF-Format.

Komplett anfertigen und liefern.
Menge: 1,000 Stck

### 2 Stundenlohnarbeiten

#### 2.1 Stundenlohnarbeiten

**Ausführungsbeschreibung 0005 Arbeiten im Stundenlohn dürfen nur in Ausnahmefällen un**
*Sie werden nur vergütet, wenn:*
1. Die Ausführung durch die Bauleitung angeordnet ist.
2. Die Stundenzettel
  a)  die Art der Arbeiten
  b)  die Namen der Monteure
  c)  die Zeit und Dauer der Arbeiten enthalten und
  spätestens am Ende der Ausführungswoche
bescheinigt sind.
3. Die Stundenlohnsätze enthalten alle Zuschläge für
Unkosten und Gewinn des Unternehmens usw. Fahrgelder,
Auslösung und Baustellenzulagen werden nicht besonders
vergütet.
4. Zuschläge für Meisterstunden und Stunden für
Obermonteure werden nicht vergütet.

Es sind im Ansatz gebracht:

**2.1.10 Monteurstunde**
Menge: 25,000 Std

**2.1.20 Helferstunde**
Menge: 25,000 Std

USt %: 19,00
